# Tubería multicapa de polipropileno copolímero random/polipropileno copolímero random con fibra de vidrio/polipropileno copolímero random (PP-R/PP-R con fibra de vidrio/PP-R), "AQUATHERM"

- Propiedad del archivo: CYPE Ingenieros S.A.
- Formato: FIEBDC-3/2016
- Programa: Generador de precios de la construcción. CYPE Ingenieros, S.A.
- Fecha: 22/10/2024
- Divisa: EUR
- Costes indirectos: 3 %
- IVA: 21 %

## I Instalaciones

### IH Tuberías para fluidos

#### IHM Tuberías multicapa

**IHM311** m Tubería multicapa de polipropileno copolímero random/polipropileno copolímero random con fibra de vidrio/polipropileno copolímero random (PP-R/PP-R con fibra de vidrio/PP-R), "AQUATHERM".
Tubería formada por tubo multicapa de polipropileno copolímero random/polipropileno copolímero random con fibra de vidrio/polipropileno copolímero random (PP-R/PP-R con fibra de vidrio/PP-R), de color verde con 4 bandas de color verde oscuro, Aquatherm Green Pipe MF, serie 3,2, "AQUATHERM", de 20 mm de diámetro exterior y 2,8 mm de espesor. Instalación en superficie. Incluso material auxiliar para montaje y sujeción a la obra, accesorios y piezas especiales.
Incluye: Replanteo. Colocación y fijación de tubos, accesorios y piezas especiales. Realización de pruebas de servicio.
Criterio de medición de proyecto: Longitud medida según documentación gráfica de Proyecto.
Criterio de medición de obra: Se medirá la longitud realmente ejecutada según especificaciones de Proyecto.

| Código | Ud | Descripción | Rendimiento | Precio | Importe |
|---|---|---|---|---|---|
| mt37aqu420a | Ud | Material auxiliar para montaje y sujeción a la obra de las tuberías multicapa de polipropileno copolímero random/polipropileno copolímero random con fibra de vidrio/polipropileno copolímero random (PP-R/PP-R con fibra de vidrio/PP-R), Aquatherm Green Pipe MF, serie 3,2, "AQUATHERM", de 20 mm de diámetro exterior. (material) | 1 | 0.14 | 0.140 |
| mt37aqu020g | m | Tubo multicapa de polipropileno copolímero random/polipropileno copolímero random con fibra de vidrio/polipropileno copolímero random (PP-R/PP-R con fibra de vidrio/PP-R), de color verde con 4 bandas de color verde oscuro, Aquatherm Green Pipe MF, serie 3,2, "AQUATHERM", de 20 mm de diámetro exterior y 2,8 mm de espesor, según UNE-EN ISO 15874-2, suministrado en barras de 4 m de longitud, con el precio incrementado el 30% en concepto de accesorios y piezas especiales. (material) | 1 | 3.71 | 3.710 |
| mo008 | h | Oficial 1ª fontanero. (mano de obra) | 0.043 | 22.74 | 0.978 |
| mo107 | h | Ayudante fontanero. (mano de obra) | 0.043 | 20.98 | 0.902 |
| % | % | Costes directos complementarios | 2 % | 5.730 | 0.115 |
|  |  | Costes directos |  |  | 5.845 |

Residuos:
- colocación: mt37aqu020g; factor de residuo 0.0275031

## Recursos

**mt37aqu020g** m Tubo multicapa de polipropileno copolímero random/polipropileno copolímero random con fibra de vidrio/polipropileno
Datos técnicos: Coste energético 14.776 MJ; Emisión de CO2 0.463 kg; Código LER 17 02 03; Masa del elemento 0.159 kg; Volumen 0.000265 m3
